# Remmers OS 5b (OS DI) - Betofix OS 5b+
Leistungsbeschreibung (GAEB 90, DA81)
Währung: EUR

## Remmers OS 5b (OS DI) - Betofix OS 5b+
Datum: 05.03.25

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil 3
der DAfStb-Instandsetzungsrichtlinie) zu treffen sind.

Diese Angaben sind in die Ausschreibungsunterlagen
aufzunehmen.

**1 Untergrundvorbehandlung mit geeignetem Verfahren**
Untergrundvorbehandlung der mineralischen Flächen
mit geeignetem Verfahren zur Erzielung eines sauberen
und tragfähigen Untergrundes, frei von
haftungsmindernden Schichten.
Der Untergrund muss nach der Untergrundvorbehandlung
die geforderten Werte aus den technischen Unterlagen
des nachfolgenden Instandsetzungssysystems aufweisen
bzw. zur Applikation der nachfolgenden Arbeitsgänge
geeignet sein.
Menge: 0,000 m²

**2 Kratzspachtelung (Betofix OS 5b+)**
Aufbringen einer Kratzspachtelung aus einem
zweikomponentigen polymer-Zement-Gemisch
auf den vorbereiteten Untergrund

Bauteil:_________________

Produkt: Remmers Betofix OS 5b+

Produktanforderungen:
Oberflächenschutzsystem für Beton nach DIN EN 1504-2
für die Verfahren 1.3, 2.2 und 8.2
Erfüllt die Anforderungen des Systems OS 5b/OS DI bei 2
mm Schichtdicke
Beschichtung für frei bewitterte, nicht befahrene
Betonflächen mit oberflächennahen Rissen auch im
Sprühbereich von Auftausalzen
Abdichtung unter durchlässigen Fahrbahnbelägen
Abdichtung nach DIN 18533
Abdichtung von Bauteilfugen gem. PG-FBB
Zweikomponentig
Kunststoffmodifiziert
Kälteelastisch bis -20 °C (B2)
Rissüberbrückend
Frost- und tauwechselbeständig
Brandverhalten Klasse E
Maschinell verarbeitbar

Rissüberbrückungsklasse B2 (-20°)
Brandverhalten Klasse E
Durchtrocknungszeit Ca. 1 d (20 °C, 65 % rel. F.)
Frischmörtelrohdichte Ca. 1,45 kg/dm■

Mindestschichtdicke Trocken:
2 mm als OS 5b/OS DI
2 mm als MDS
Nass:
2,3 mm als OS 5b/OS DI
2,3 mm als MDS

Angebotenes Produkt:______________

Verbrauch:
Ca. 1,7 kg/m²/mm Trockenschichtdicke
Remmers Betofix OS 5b+ <1113>
Menge: 0,000 m²

**3 Rissüberbrückender Oberflächenschutz und Abdichtung (Betofix OS 5b+)**
Liefern und Aufbringen einer
Oberflächenschutzbeschichtung
und Abdichtung auf Basis eines rissüberbrückenden,
mineralischen Polymer-Zement-Gemisches.

Bauteil:_____________

Geforderte Gesamtschichtdicke:__________mm

Produkt: Remmers Betofix 5b+

Produktanforderungen:
Oberflächenschutzsystem für Beton nach DIN EN 1504-2
für die Verfahren 1.3, 2.2 und 8.2
Erfüllt die Anforderungen des Systems OS 5b/OS DI bei 2
mm Schichtdicke
Beschichtung für frei bewitterte, nicht befahrene
Betonflächen mit oberflächennahen Rissen auch im
Sprühbereich von Auftausalzen
Abdichtung unter durchlässigen Fahrbahnbelägen
Abdichtung nach DIN 18533 mit abPz
Abdichtung von Bauteilfugen gem. PG-FBB
Zweikomponentig
Kunststoffmodifiziert
Kälteelastisch bis -20 °C (B2)
Rissüberbrückend
Frost- und tauwechselbeständig
Brandverhalten Klasse E
Maschinell verarbeitbar

Rissüberbrückungsklasse B2 (-20°)
Brandverhalten Klasse E
Durchtrocknungszeit Ca. 1 d (20 °C, 65 % rel. F.)
Frischmörtelrohdichte Ca. 1,45 kg/dm■

Mindestschichtdicke Trocken:
2 mm als OS 5b/OS DI
2 mm als MDS
Nass:
2,3 mm als OS 5b/OS DI
2,3 mm als MDS

Angebotenes Produkt:______________

Verbrauch:
ca. 1,7 kg/m²/mm Trockenschichtdicke
ca. 3,4 kg/m² bei 2 mm Trockenschichtdicke
Remmers Betofix OS 5b+ <1113>
Menge: 0,000 m²

**4 Hochwertige Reinacrylat-Beschichtung (Color PA)**
*** Bedarfsposition ohne GB
Liefern und Herstellen einer Beschichtung
aus einer CO2-bremsenden und
wasserabweisende Reinacrylat-Farbe
mit lichtechten alkalibeständigen Oxidpigmenten.

Bauteil:_________________

Anzahl der Aufträge: __________

Farbton _________nach Farbtonkollektion des Herstellers

Produkt: Remmers Color PA

Produktanforderungen:
überbrückt leichte, ruhende Haarrisse im
Untergrund,
Witterungsbeständigkeit: sehr gut,
Oberflächenstruktur: glatt,
Glanzgrad: seidenmatt,
vergilbungs- und weichmacherfrei!
Werte einer zweimaligen Beschichtung mit
einer Trockenschichtdicke von 140 m:
Wasserdampfdurchlässigkeit sd-Wert
(DIN 52615)  < 0,3 m,
CO2-Durchlässigkeit (DIN 52615) sd = 252 m
Wasseraufnahmekoeffizient (DIN 52617)
w < 0,1 kg/(m²h0,5).

Angebotenes Produkt:______________

Verbrauch:
ca. 0,2 l/m² Remmers Color PA weiß <6500> je Anstrich
je nach Untergrundbeschaffenheit
ca. 0,2 l/m² Remmers Color PA <6530> je Anstrich
je nach Untergrundbeschaffenheit
nach Remmers Farbtonkollektion
Menge: 0,000 m²
